# Assecador de mans elèctric

- Propietat de l'arxiu: CYPE INGENIEROS, S.A.
- Format: FIEBDC-3/2002
- Divisa: EUR
- Costos indirectes: 3.00 %
- IVA: 21.00 %

**SMB010** U Assecador de mans elèctric, sèrie Airblade dB, model AB14 "DYSON", amb acústica dissenyada per reduir el nivell de soroll, filtre HEPA, alimentació monofàsica a 230 V, potència nominal 1600 W, motor digital Dyson, carcassa de policarbonat i ABS color gris, activació automàtica mitjançant infrarojos, temps d'assecat de mans 10, velocitat de sortida de l'aire 690 km/h, flux d'aire 35 litres/segon, 661 mm d'altura, 303 mm d'amplada i 247 mm de fons.
Subministrament i instal·lació d'assecador de mans elèctric, sèrie Airblade dB, model AB14 "DYSON", amb acústica dissenyada per reduir el nivell de soroll, filtre HEPA, alimentació monofàsica a 230 V, potència nominal 1600 W, motor digital Dyson, carcassa de policarbonat i ABS color gris, activació automàtica mitjançant infrarojos, temps d'assecat de mans 10, velocitat de sortida de l'aire 690 km/h, flux d'aire 35 litres/segon, 661 mm d'altura, 303 mm d'amplada i 247 mm de fons, amb additiu antimicrobià en la carcassa i en la sortida d'aire, taxa de reducció bacteriana en la superfície externa i en el filtre d'aire del 99,9%, placa posterior i suport de muntatge d'acer galvanitzat, protecció IP 35, pes 8,2 kg, nivell sonor 82 dB. Totalment muntat.
Inclou: Replanteig i traçat en el parament de la situació de l'assecador de mans. Col·locació i fixació dels accessoris de suport.
Criteri d'amidament de projecte: Nombre d'unitats previstes, segons documentació gràfica de Projecte.
Criteri de mesura d'obra: Es mesurarà el nombre d'unitats realment col·locades segons especificacions de Projecte.

| Codi | Ut | Descripció | Rendiment | Preu | Import |
|---|---|---|---|---|---|
| mt31sdy010a | U | Assecador de mans elèctric, sèrie Airblade dB, model AB14 "DYSON", amb acústica dissenyada per reduir el nivell de soroll, filtre HEPA, alimentació monofàsica a 230 V, potència nominal 1600 W, motor digital Dyson, carcassa de policarbonat i ABS color gris, activació automàtica mitjançant infrarojos, temps d'assecat de mans 10, velocitat de sortida de l'aire 690 km/h, flux d'aire 35 litres/segon, 661 mm d'altura, 303 mm d'amplada i 247 mm de fons, amb additiu antimicrobià en la carcassa i en la sortida d'aire, taxa de reducció bacteriana en la superfície externa i en el filtre d'aire del 99,9%, placa posterior i suport de muntatge d'acer galvanitzat, protecció IP 35, pes 8,2 kg, nivell sonor 82 dB. (material) | 1.000 | 1049.00 | 1049.00 |
| mo107 | h | Ajudant lampista. (mà d'obra) | 0.298 | 20.65 | 6.15 |
| % | % | Costos directes complementaris | 2 % | 1055.15 | 21.10 |
|  |  | Costos directes |  |  | 1076.25 |
