# Assecador de mans elèctric amb aixeta d'acer inoxidable

- Propietat de l'arxiu: CYPE INGENIEROS, S.A.
- Format: FIEBDC-3/2002
- Divisa: EUR
- Costos indirectes: 3.00 %
- IVA: 21.00 %

**SMB020** U Assecador de mans elèctric amb aixeta d'acer inoxidable, de coll curt, instal·lat sobre lavabo, sèrie Airblade Tap, model AB09 "DYSON", amb filtre HEPA, alimentació monofàsica a 230 V, potència nominal 1600 W, motor digital Dyson, carcassa del motor de ABS, activació automàtica mitjançant infrarojos tant de la sortida de l'aigua com de la de l'aire, temps d'assecat de mans 12, velocitat de sortida de l'aire 690 km/h, flux d'aire 30 litres/segon, aixeta de 159 mm d'altura, 295 mm d'amplada i 281 mm de fons, motor de 262 mm d'altura, 141 mm d'amplada i 189 mm de fons, flux d'aigua 4 litres/minut, airejador.
Subministrament i instal·lació d'assecador de mans elèctric amb aixeta d'acer inoxidable, de coll curt, instal·lat sobre lavabo, sèrie Airblade Tap, model AB09 "DYSON", amb filtre HEPA, alimentació monofàsica a 230 V, potència nominal 1600 W, motor digital Dyson, carcassa del motor d'ABS, activació automàtica mitjançant infrarojos tant de la sortida de l'aigua com de la de l'aire, temps d'assecat de mans 12, velocitat de sortida de l'aire 690 km/h, flux d'aire 30 litres/segon, aixeta de 159 mm d'altura, 295 mm d'amplada i 281 mm de fons, motor de 262 mm d'altura, 141 mm d'amplada i 189 mm de fons, flux d'aigua 4 litres/minut, airejador, taxa de reducció bacteriana en el filtre d'aire del 99,9%, protecció IP 35, pes 4,3 kg. Totalment muntat.
Inclou: Muntatge de l'assecador de mans amb aixeta incorporada sobre el lavabo. Instal·lació de la caixa del motor. Connexió del motor amb l'assecador de mans mitjançant la mànega amb conduccions d'aigua i d'aire. Connexió del motor a la xarxa d'aigua premesclada.
Criteri d'amidament de projecte: Nombre d'unitats previstes, segons documentació gràfica de Projecte.
Criteri de mesura d'obra: Es mesurarà el nombre d'unitats realment col·locades segons especificacions de Projecte.

| Codi | Ut | Descripció | Rendiment | Preu | Import |
|---|---|---|---|---|---|
| mt31sdy030j | U | Assecador de mans elèctric amb aixeta d'acer inoxidable, de coll curt, instal·lat sobre lavabo, sèrie Airblade Tap, model AB09 "DYSON", amb filtre HEPA, alimentació monofàsica a 230 V, potència nominal 1600 W, motor digital Dyson, carcassa del motor de ABS, activació automàtica mitjançant infrarojos tant de la sortida de l'aigua com de la de l'aire, temps d'assecat de mans 12, velocitat de sortida de l'aire 690 km/h, flux d'aire 30 litres/segon, aixeta de 159 mm d'altura, 295 mm d'amplada i 281 mm de fons, motor de 262 mm d'altura, 141 mm d'amplada i 189 mm de fons, flux d'aigua 4 litres/minut, airejador, taxa de reducció bacteriana en el filtre d'aire del 99,9%, protecció IP 35, pes 4,3 kg. (material) | 1.000 | 1399.00 | 1399.00 |
| mo107 | h | Ajudant lampista. (mà d'obra) | 0.477 | 20.65 | 9.85 |
| % | % | Costos directes complementaris | 2 % | 1408.85 | 28.18 |
|  |  | Costos directes |  |  | 1437.03 |
